# Conducto de ventilación

- Propiedad del archivo: CYPE INGENIEROS, S.A.
- Formato: FIEBDC-3/2002
- Divisa: EUR
- Costes indirectos: 3.00 %
- IVA: 21.00 %

**IVV040** m Conducto de ventilación, formado por tubo circular de polipropileno, modelo VENTILACIÓN "NEGARRA", de 100 mm de diámetro, temperatura de trabajo de hasta 90°C, para unión por enchufe, colocado en posición horizontal. Incluso material auxiliar para montaje y sujeción a la obra, accesorios y piezas especiales.
Conducto de ventilación, formado por tubo circular de polipropileno, modelo VENTILACIÓN "NEGARRA", de 100 mm de diámetro, temperatura de trabajo de hasta 90°C, para unión por enchufe, colocado en posición horizontal. Incluso material auxiliar para montaje y sujeción a la obra, accesorios y piezas especiales.
Incluye: Replanteo del recorrido del conducto y de la situación de los elementos de sujeción. Presentación de tubos, accesorios y piezas especiales. Fijación del material auxiliar para montaje y sujeción a la obra. Montaje, conexionado y comprobación de su correcto funcionamiento.
Criterio de medición de proyecto: Longitud proyectada, según documentación gráfica de Proyecto, medida entre los ejes de los elementos o de los puntos a conectar, sin descontar las piezas especiales.
Criterio de medición de obra: Se medirá la longitud realmente ejecutada según especificaciones de Proyecto.
Criterio de valoración económica: El precio no incluye las compuertas de regulación, las compuertas cortafuego, las rejillas ni los difusores.

| Código | Ud | Descripción | Rendimiento | Precio | Importe |
|---|---|---|---|---|---|
| mt42cvn410c | Ud | Material auxiliar para montaje y sujeción a la obra de los conductos de polipropileno, modelo VENTILACIÓN "NEGARRA", de 100 mm de diámetro. (material) | 1.000 | 0.11 | 0.11 |
| mt42cvn010cj | m | Tubo circular de polipropileno, modelo VENTILACIÓN "NEGARRA", de 100 mm de diámetro, temperatura de trabajo de hasta 90°C, con el precio incrementado el 45% en concepto de accesorios y piezas especiales. (material) | 1.000 | 3.05 | 3.05 |
| mo011 | h | Oficial 1ª montador. (mano de obra) | 0.098 | 19.42 | 1.90 |
| mo080 | h | Ayudante montador. (mano de obra) | 0.049 | 17.90 | 0.88 |
| % | % | Costes directos complementarios | 2 % | 5.94 | 0.12 |
|  |  | Costes directos |  |  | 6.06 |
