# Chimenea modular metálica

- Propiedad del archivo: CYPE INGENIEROS, S.A.
- Formato: FIEBDC-3/2002
- Divisa: EUR
- Costes indirectos: 3.00 %
- IVA: 21.00 %

## I Instalaciones

### IC Calefacción, climatización y A.C.S.

#### ICO Sistemas de evacuación de los productos de la combustión

**ICO030** m Chimenea modular metálica, de doble pared, modelo GC-25 PLUS "NEGARRA", pared interior de acero inoxidable AISI 316L de 80 mm de diámetro y pared exterior de acero inoxidable AISI 304, con aislamiento entre paredes mediante manta de fibra cerámica de alta densidad de 25 mm de espesor, instalada en el interior del edificio, para grupo electrógeno a gasóleo.
Chimenea individual modular metálica, formada por tubo de doble pared, modelo GC-25 PLUS "NEGARRA", compuesto por pared interior de acero inoxidable AISI 316L de 80 mm de diámetro y pared exterior de acero inoxidable AISI 304, con aislamiento entre paredes mediante manta de fibra cerámica de alta densidad de 25 mm de espesor, temperatura de trabajo de 450°C y puntas de temperatura de hasta 1000°C, presión de trabajo de hasta 5000 Pa, instalada en el interior del edificio, para evacuación de los productos de la combustión del grupo electrógeno a gasóleo. Incluso tes, codos, adaptadores, abrazaderas, soportes murales, módulos finales y demás accesorios necesarios. Totalmente montada, conexionada y probada.
Incluye: Replanteo y trazado de la chimenea. Presentación de tubos y accesorios. Montaje de la chimenea. Fijación de la chimenea al paramento. Realización de pruebas de servicio.
Criterio de medición de proyecto: Longitud medida desde el arranque del conducto hasta la parte superior del deflector, según documentación gráfica de Proyecto.
Criterio de medición de obra: Se medirá, desde el arranque del conducto hasta la parte superior del módulo final, la longitud realmente ejecutada según especificaciones de Proyecto.

| Código | Ud | Descripción | Rendimiento | Precio | Importe |
|---|---|---|---|---|---|
| mt20cmn321p | Ud | Material auxiliar para montaje y sujeción a la obra de los tubos de doble pared, modelo GC-25 PLUS "NEGARRA", de 80 mm de diámetro interior. (material) | 1.000 | 4.00 | 4.00 |
| mt20cmn320pc | m | Tubo de doble pared, modelo GC-25 PLUS "NEGARRA", compuesto por pared interior de acero inoxidable AISI 316L de 80 mm de diámetro y pared exterior de acero inoxidable AISI 304, con aislamiento entre paredes mediante manta de fibra cerámica de alta densidad de 25 mm de espesor, temperatura de trabajo de 450°C y puntas de temperatura de hasta 1000°C, presión de trabajo de hasta 5000 Pa, según UNE-EN 1856-1, con el precio incrementado el 10% en concepto de accesorios, piezas especiales y módulos finales. (material) | 1.000 | 87.98 | 87.98 |
| mo004 | h | Oficial 1ª calefactor. (mano de obra) | 0.411 | 19.42 | 7.98 |
| mo103 | h | Ayudante calefactor. (mano de obra) | 0.411 | 17.86 | 7.34 |
| % | % | Costes directos complementarios | 2 % | 107.30 | 2.15 |
|  |  | Costes directos |  |  | 109.45 |
